# Accesorios para armarios Equipamiento interior, Sistemas barras, carril montaje 400x262, 5 - de Rittal

- Propiedad del archivo: CONSTRUNARIO
- Formato: FIEBDC-3/2012
- Programa: Construnario Versión 3.51
- Fecha de los precios: 07/03/2019
- Divisa: EUR

**SV9673940** u Accesorios para armarios Equipamiento interior, Sistemas barras, carril montaje 400x262, 5 - de Rittal
RITTAL Accesorios para armarios Equipamiento interior, Sistemas barras, carril montaje 400x262,5 TS 17 x 17 mm para TS Perfil de montaje con retícula TS en tres lados. Adecuado para ·crear una construcción auxiliar para la separación del área de barras colectoras, ·aplicación individual como armazón de montaje para cargas ligeras y medianas, ·fijación en el nivel de montaje interior o exterior del armario TS 8. Material: Chapa de acero, 1,5 mm Superficie: Galvanizada Adicionalmente se precisa: -Pieza de unión del bastidor -Pieza de conexión T -Unión angular Código EAN: 4028177543485 Código eCl@ss 4.1: 27188101 Código eCl@ss 5.1: 27189232 Código eCl@ss 6.0: 27189232 Código eCl@ss 7.0: 27189234 Código eCl@ss 8.0: 27189234 Código ETIM 3.0: EC000318 Código ETIM 4.0: EC002625 Código ETIM 5.0: EC002625 Código ETIM 6.0: EC002625
