# Accesorios para armarios Equipamiento interior, Sistemas barras, clip de montaje - de Rittal

- Propiedad del archivo: CONSTRUNARIO
- Formato: FIEBDC-3/2012
- Programa: Construnario Versión 3.51
- Fecha de los precios: 07/03/2019
- Divisa: EUR

**SZ2309000** u Accesorios para armarios Equipamiento interior, Sistemas barras, clip de montaje - de Rittal
RITTAL Accesorios para armarios Equipamiento interior, Sistemas barras, clip de montaje para carriles soporte Para una fijación rápida y sencilla de: ·Canales para cables ·Placas de montaje ·Guías perfil sobre carril soporte TS 35/7,5 y TS 35/15 según EN 60 715. Premontar el clip a la pieza a instalar y encajar sobre el carril soporte Código EAN: 4028177020887 Código eCl@ss 4.1: 27188101 Código eCl@ss 5.1: 27189250 Código eCl@ss 6.0: 27189250 Código eCl@ss 7.0: 23159101 Código eCl@ss 8.0: 27189234 Código ETIM 3.0: EC000318 Código ETIM 4.0: EC002625 Código ETIM 5.0: EC002625 Código ETIM 6.0: EC002625
