# Accesorios para armarios Equipamiento interior, Sistemas barras, carriles soporte TS35/7, 5 - 200mm - de Rittal

- Propiedad del archivo: CONSTRUNARIO
- Formato: FIEBDC-3/2012
- Programa: Construnario Versión 3.51
- Fecha de los precios: 07/03/2019
- Divisa: EUR

**SZ2315000** u Accesorios para armarios Equipamiento interior, Sistemas barras, carriles soporte TS35/7, 5 - 200mm - de Rittal
RITTAL Accesorios para armarios Equipamiento interior, Sistemas barras, carriles soporte TS35/7,5 - 200mm según EN 60 715 para KL, KL-HD, AE Longitud adecuada a la anchura del armario Código EAN: 4028177021020 Código eCl@ss 4.1: 27188101 Código eCl@ss 5.1: 27189250 Código eCl@ss 6.0: 27189250 Código eCl@ss 7.0: 23159101 Código eCl@ss 8.0: 27189234 Código ETIM 3.0: EC000318 Código ETIM 4.0: EC000212 Código ETIM 5.0: EC000212 Código ETIM 6.0: EC001285
