# Accesorios para armarios Equipamiento interior, Sistemas barras, carril soporte 800mm - de Rittal

- Propiedad del archivo: CONSTRUNARIO
- Formato: FIEBDC-3/2012
- Programa: Construnario Versión 3.51
- Fecha de los precios: 07/03/2019
- Divisa: EUR

**TS8612980** u Accesorios para armarios Equipamiento interior, Sistemas barras, carril soporte 800mm - de Rittal
RITTAL Accesorios para armarios Equipamiento interior, Sistemas barras, carril soporte 800mm Carril soporte 65 x 42 mm para TS, ES Ventajas: ·Para componentes pesados de hasta 5000 N por carril soporte. Carga total estática permitida: 10000 N por armario Material: Acero Superficie: Galvanizada Unidad de envase: Incluye material de fijación Código EAN: 4028177522886 Código eCl@ss 4.1: 27188101 Código eCl@ss 5.1: 27189250 Código eCl@ss 6.0: 27189250 Código eCl@ss 7.0: 23159101 Código eCl@ss 8.0: 27189234 Código ETIM 3.0: EC001285 Código ETIM 4.0: EC001285 Código ETIM 5.0: EC001285 Código ETIM 6.0: EC001285
