# Accesorios para armarios Equipamiento interior, Sistemas barras, carriles soporte perforada 500mm - de Rittal

- Propiedad del archivo: CONSTRUNARIO
- Formato: FIEBDC-3/2012
- Programa: Construnario Versión 3.51
- Fecha de los precios: 07/03/2019
- Divisa: EUR

**TS4395000** u Accesorios para armarios Equipamiento interior, Sistemas barras, carriles soporte perforada 500mm - de Rittal
RITTAL Accesorios para armarios Equipamiento interior, Sistemas barras, carriles soporte perforada 500mm para TS, CM, ES Para componentes de elevado peso. Adecuados especialmente para el montaje de aisladores de soporte. Posibilidades de montaje: ·al perfil vertical del armario TS -mediante tuerca a presión TS 8800.808 (imagen 1) -mediante guía de adaptación para compatibilidad PS -desplazados en altura, mediante carril de montaje TS 25 x 38 mm (imagen 2) ·al perfil horizontal del armario TS -en anchura -en profundidad ·a los taladros de sistema ES, en la profundidad del armario ·al carril para equipamiento del suelo para CM Material: Chapa de acero Superficie: Galvanizada Unidad de envase: Incluye material de fijación. Accesorios: -Tuerca a presión M8, TS 8800.808 -Guía de adaptación -Carril de montaje TS 25 x 38 mm Código EAN: 4028177100374 Código eCl@ss 4.1: 27188101 Código eCl@ss 5.1: 27189250 Código eCl@ss 6.0: 27189250 Código eCl@ss 7.0: 23159101 Código eCl@ss 8.0: 27189261 Código ETIM 3.0: EC001285 Código ETIM 4.0: EC001285 Código ETIM 5.0: EC001285 Código ETIM 6.0: EC001285
