# Accesorios para armarios Equipamiento interior, Sistemas barras, carriles soporte sistema 600mm - de Rittal

- Propiedad del archivo: CONSTRUNARIO
- Formato: FIEBDC-3/2012
- Programa: Construnario Versión 3.51
- Fecha de los precios: 07/03/2019
- Divisa: EUR

**TS4361000** u Accesorios para armarios Equipamiento interior, Sistemas barras, carriles soporte sistema 600mm - de Rittal
RITTAL Accesorios para armarios Equipamiento interior, Sistemas barras, carriles soporte sistema 600mm El tornillo de gancho y la perforación longitudinal en el carril soporte permiten cualquier medida de fijación para componentes de elevado peso, como por ej. transformadores. Posibilidades de montaje: ·al perfil vertical del armario TS -mediante tuerca a presión TS 8800.808 (imagen 1) -mediante guía de adaptación para compatibilidad PS -desplazados en altura, mediante carril de montaje TS 25 x 38 mm (imagen 2) ·al perfil horizontal del armario TS -en anchura -en profundidad (sin placa de montaje) ·al troquel de sistema ES -en profundidad del armario ·al carril para equipamiento del suelo para CM Material: Chapa de acero Superficie: Galvanizada Unidad de envase: -2 carriles soporte del sistema (45 x 25 mm) -4 tornillos de gancho M12 x 60 mm -Material de fijación Accesorios: -Subdivisión en anchura, por ej. para el montaje de 2 carriles soporte del sistema (para anchura 600 mm) en armarios de 1200 mm de anchura -Tuerca a presión M8, TS 8800.808 -Guía de adaptación -Carril de montaje TS 25 x 38 mm Código EAN: 4028177099678 Código eCl@ss 4.1: 27188101 Código eCl@ss 5.1: 27189250 Código eCl@ss 6.0: 27189250 Código eCl@ss 7.0: 23159101 Código eCl@ss 8.0: 27189261 Código ETIM 3.0: EC001285 Código ETIM 4.0: EC001285 Código ETIM 5.0: EC001285 Código ETIM 6.0: EC001285
