# Accesorios para armarios Equipamiento interior, Sistemas barras, guías perfil C, 1000x898 - de Rittal

- Propiedad del archivo: CONSTRUNARIO
- Formato: FIEBDC-3/2012
- Programa: Construnario Versión 3.51
- Fecha de los precios: 07/03/2019
- Divisa: EUR

**LT7828100** u Accesorios para armarios Equipamiento interior, Sistemas barras, guías perfil C, 1000x898 - de Rittal
RITTAL Accesorios para armarios Equipamiento interior, Sistemas barras, guías perfil C, 1000x898 para DK-TS, CS Toptec Para montaje directo al perfil vertical del armario. La pieza de fijación universal permite fijar las guías perfil en C a elección al plano interior o exterior del bastidor TS 8. Material: Chapa de acero Superficie: Galvanizada Unidad de envase: Incluye material de fijación. Accesorios: Bridas para cables Código EAN: 4028177235144 Código eCl@ss 4.1: 27188101 Código eCl@ss 5.1: 27189250 Código eCl@ss 6.0: 27189250 Código eCl@ss 7.0: 23159101 Código eCl@ss 8.0: 27400501 Código ETIM 3.0: EC000318 Código ETIM 4.0: EC000386 Código ETIM 5.0: EC000386 Código ETIM 6.0: EC000386
