# Accesorios para armarios Equipamiento interior, Sistemas barras, guías perfil C30/15, 800x755 - de Rittal

- Propiedad del archivo: CONSTRUNARIO
- Formato: FIEBDC-3/2012
- Programa: Construnario Versión 3.51
- Fecha de los precios: 07/03/2019
- Divisa: EUR

**TS4945000** u Accesorios para armarios Equipamiento interior, Sistemas barras, guías perfil C30/15, 800x755 - de Rittal
RITTAL Accesorios para armarios Equipamiento interior, Sistemas barras, guías perfil C30/15, 800x755 según EN 60 715 para TS, ES Posibilidades de montaje: ·al perfil vertical del armario TS -mediante tuerca a presión TS 8800.808 (imagen 1) -mediante guía de adaptación para compatibilidad PS ·al perfil horizontal de los armarios TS (imagen 2) ·al troquel de sistema ES ·al carril para equipamiento del suelo para CM Material: Chapa de acero Superficie: Galvanizada Accesorios: -Bridas para cables -Soporte de fijación y distanciador -Bloque de montaje rápido -Tuerca a presión M8, TS 8800.808 -Guía de adaptación, Como alternativa puede utilizarse: Guía para estribo apantallado EMC y tracción de cables Código EAN: 4028177114616 Código eCl@ss 4.1: 27188101 Código eCl@ss 5.1: 27189250 Código eCl@ss 6.0: 27189250 Código eCl@ss 7.0: 23159101 Código eCl@ss 8.0: 27400602 Código ETIM 3.0: EC000318 Código ETIM 4.0: EEC00038 Código ETIM 5.0: EC000386 Código ETIM 6.0: EC000386
