# Accesorios para armarios Equipamiento interior, Sistemas barras, chasis sistema TS 800mm - de Rittal

- Propiedad del archivo: CONSTRUNARIO
- Formato: FIEBDC-3/2012
- Programa: Construnario Versión 3.51
- Fecha de los precios: 07/03/2019
- Divisa: EUR

**TS4365000** u Accesorios para armarios Equipamiento interior, Sistemas barras, chasis sistema TS 800mm - de Rittal
RITTAL Accesorios para armarios Equipamiento interior, Sistemas barras, chasis sistema TS 800mm PS 23 x 73 mm para TS, ES Variable con 5 filas de taladros para un montaje universal del armazón o montaje parcial. Introducir en las perforaciones de sistema y asegurar. Posibilidades de montaje: ·al perfil vertical del armario TS -mediante guía de adaptación para compatibilidad PS ·al perfil horizontal del armario TS ·a los taladros de sistema ES, en la profundidad del armario Material: Chapa de acero Superficie: Galvanizada Unidad de envase: Incl. tornillos de fijación. Adicionalmente se precisa: Guía de adaptación para compatibilidad PS (en montajes al perfil vertical del armario) Código EAN: 4028177099753 Código eCl@ss 4.1: 27188101 Código eCl@ss 5.1: 27189250 Código eCl@ss 6.0: 27189250 Código eCl@ss 7.0: 27189234 Código eCl@ss 8.0: 27189234 Código ETIM 3.0: EC000318 Código ETIM 4.0: EC002625 Código ETIM 5.0: EC002625 Código ETIM 6.0: EC002625
