# Accesorios para armarios Equipamiento interior, Sistemas barras, chasis de montaje 1695x1800 - de Rittal

- Propiedad del archivo: CONSTRUNARIO
- Formato: FIEBDC-3/2012
- Programa: Construnario Versión 3.51
- Fecha de los precios: 07/03/2019
- Divisa: EUR

**TS4379000** u Accesorios para armarios Equipamiento interior, Sistemas barras, chasis de montaje 1695x1800 - de Rittal
RITTAL Accesorios para armarios Equipamiento interior, Sistemas barras, chasis de montaje 1695x1800 PS 23 x 73 mm para TS, ES Posibilidades de montaje: ·al perfil vertical del armario -directamente mediante soporte combinado TS -mediante guía de adaptación para compatibilidad PS en combinación con soportes combinados PS ·al perfil horizontal del armario -directamente mediante soporte combinado PS Material: Chapa de acero Superficie: Galvanizada Adicionalmente se precisa: Soportes combinados PS/TS Accesorios: -Tornillos -Brida de montaje rápido SZ 2597.000 -Tuercas deslizantes Código EAN: 4028177100053 Código eCl@ss 4.1: 27188101 Código eCl@ss 5.1: 27189250 Código eCl@ss 6.0: 27189250 Código eCl@ss 7.0: 23159101 Código eCl@ss 8.0: 27189234 Código ETIM 3.0: EC000318 Código ETIM 4.0: EC002625 Código ETIM 5.0: EC002625 Código ETIM 6.0: EC002625
