# Accesorios para armarios Equipamiento interior, Sistemas barras, carriles de montaje 1295x1400 - de Rittal

- Propiedad del archivo: CONSTRUNARIO
- Formato: FIEBDC-3/2012
- Programa: Construnario Versión 3.51
- Fecha de los precios: 07/03/2019
- Divisa: EUR

**TS4393000** u Accesorios para armarios Equipamiento interior, Sistemas barras, carriles de montaje 1295x1400 - de Rittal
RITTAL Accesorios para armarios Equipamiento interior, Sistemas barras, carriles de montaje 1295x1400 PS 23 x 23 mm para TS, ES Posibilidades de montaje: ·al perfil vertical del armario -directamente mediante soporte combinado TS -mediante guía de adaptación para compatibilidad PS en combinación con ángulo soporte, soportes de fijación o soporte combinado PS ·al perfil horizontal del armario -directamente mediante ángulo soporte, soportes de fijación o soportes combinados PS Material: Chapa de acero Superficie: Galvanizada Adicionalmente se precisa: -Tuercas deslizantes -Soporte de fijación TS/PS, o -Ángulo soporte, soportes combinados TS/PS Accesorios: -Fijación de cables -Tornillos -Bridas para montaje rápido SZ 2597.000 Código EAN: 4028177232167 Código eCl@ss 4.1: 27188101 Código eCl@ss 5.1: 27189232 Código eCl@ss 6.0: 27189232 Código eCl@ss 7.0: 27189234 Código eCl@ss 8.0: 27189234 Código ETIM 3.0: EC000318 Código ETIM 4.0: EC002625 Código ETIM 5.0: EC000386 Código ETIM 6.0: EC002625
