# Accesorios para armarios Equipamiento interior, Sistemas barras, estribos montaje exterior 800x740 - de Rittal

- Propiedad del archivo: CONSTRUNARIO
- Formato: FIEBDC-3/2012
- Programa: Construnario Versión 3.51
- Fecha de los precios: 07/03/2019
- Divisa: EUR

**TS4697000** u Accesorios para armarios Equipamiento interior, Sistemas barras, estribos montaje exterior 800x740 - de Rittal
RITTAL Accesorios para armarios Equipamiento interior, Sistemas barras, estribos montaje exterior 800x740 TS Posibilidades de montaje: ·al perfil de armario TS vertical y horizontal -al nivel de montaje exterior, continuo, a la misma altura -al nivel de montaje interior, continuo, desplazado en altura ·en el marco tubular de las puertas TS, ES ·al listón perforado de la puerta CM, TP ·a los taladros de sistema ES, en la profundidad del armario Material: Chapa de acero Superficie: Galvanizada Unidad de envase: Incl. tornillos de fijación. Para el nivel de montaje exterior Accesorios: -Tornillos -Bridas para montaje rápido SZ 2597.000 Código EAN: 4028177108172 Código eCl@ss 4.1: 27188101 Código eCl@ss 5.1: 27189233 Código eCl@ss 6.0: 27189233 Código eCl@ss 7.0: 27189261 Código eCl@ss 8.0: 27189261 Código ETIM 3.0: EC000318 Código ETIM 4.0: EC002620 Código ETIM 5.0: EC002620 Código ETIM 6.0: EC002620
