# Accesorios para armarios Equipamiento interior, Sistemas barras, carril de montaje 400mm - de Rittal

- Propiedad del archivo: CONSTRUNARIO
- Formato: FIEBDC-3/2012
- Programa: Construnario Versión 3.51
- Fecha de los precios: 07/03/2019
- Divisa: EUR

**TS8612240** u Accesorios para armarios Equipamiento interior, Sistemas barras, carril de montaje 400mm - de Rittal
RITTAL Accesorios para armarios Equipamiento interior, Sistemas barras, carril de montaje 400mm TS 18 x 38 mm Fijar y asegurar con un tornillo. La técnica de fijación facilita el montaje y desmontaje. Únicamente se precisa asegurar un lado, aunque en caso necesario pueden asegurarse los dos. Posibilidades de montaje: ·al perfil vertical del armario TS ? al nivel de montaje exterior ·al perfil horizontal del armario TS ·al carril para equipamiento del suelo para CM Material: Chapa de acero Superficie: Galvanizada Unidad de envase: Incl. tornillos de fijación. Atención: La unidad de envase de los armarios con placa de montaje incluye 2 carriles de montaje. Accesorios: -Tornillos -Brida de montaje rápido SZ 2597.000 -Bridas para cables Código EAN: 4028177213081 Código eCl@ss 4.1: 27188101 Código eCl@ss 5.1: 27189232 Código eCl@ss 6.0: 27189232 Código eCl@ss 7.0: 23159101 Código eCl@ss 8.0: 27189234 Código ETIM 3.0: EC000318 Código ETIM 4.0: EC002625 Código ETIM 5.0: EC002625 Código ETIM 6.0: EC002625
