# Accesorios para armarios Equipamiento interior, Sistemas barras, carril equipamiento suelo 400mm - de Rittal

- Propiedad del archivo: CONSTRUNARIO
- Formato: FIEBDC-3/2012
- Programa: Construnario Versión 3.51
- Fecha de los precios: 07/03/2019
- Divisa: EUR

**CM5001370** u Accesorios para armarios Equipamiento interior, Sistemas barras, carril equipamiento suelo 400mm - de Rittal
RITTAL Accesorios para armarios Equipamiento interior, Sistemas barras, carril para equipamiento suelo 400mm para CM Para montaje en la profundidad del armario, en los espárragos existentes, sin mecanización. Troquel TS en ambos lados. Crea posibilidades de montaje adicionales. Material: Chapa de acero Superficie: Galvanizada Unidad de envase: Incluye material de fijación Código EAN: 4028177620599 Código eCl@ss 4.1: 27188101 Código eCl@ss 5.1: 27189250 Código eCl@ss 6.0: 27189250 Código eCl@ss 7.0: 23159101 Código eCl@ss 8.0: 27189234 Código ETIM 3.0: EC000318 Código ETIM 4.0: EC002625 Código ETIM 5.0: EC002625 Código ETIM 6.0: EC002625
