# Accesorios para armarios Equipamiento interior, Sistemas barras, carril de montaje 500mm - de Rittal

- Propiedad del archivo: CONSTRUNARIO
- Formato: FIEBDC-3/2012
- Programa: Construnario Versión 3.51
- Fecha de los precios: 07/03/2019
- Divisa: EUR

**TS8612750** u Accesorios para armarios Equipamiento interior, Sistemas barras, carril de montaje 500mm - de Rittal
RITTAL Accesorios para armarios Equipamiento interior, Sistemas barras, carril de montaje 500mm TS 25 x 38 mm Para componentes pesados, con taladros de fijación. Posibilidades de montaje: ·al perfil vertical del armario TS Todos los lados con perforaciones redondas de 9 mm en retícula de 25 mm, para el montaje de: ·Carriles soporte ·Carriles soporte de sistema ·Guías perfil en C 30/15 ·Guías de entrada de cables (perfil angular) ·Componentes propios Material: Chapa de acero, 3,0 mm Superficie: Galvanizada Unidad de envase: Incl. tornillos de fijación. Adicionalmente se precisa: Tuerca a presión M8, TS 8800.808 Atención: Especialmente adecuada en combinación con la tuerca presión para uniones dinámicas Código EAN: 4028177429130 Código eCl@ss 4.1: 27188101 Código eCl@ss 5.1: 27189232 Código eCl@ss 6.0: 27189232 Código eCl@ss 7.0: 23159101 Código eCl@ss 8.0: 27189261 Código ETIM 3.0: EC000318 Código ETIM 4.0: EC002620 Código ETIM 5.0: EC002518 Código ETIM 6.0: EC002620
