# Accesorios para armarios Equipamiento interior, Sistemas barras, chasis de sistema interior 500mm - de Rittal

- Propiedad del archivo: CONSTRUNARIO
- Formato: FIEBDC-3/2012
- Programa: Construnario Versión 3.51
- Fecha de los precios: 07/03/2019
- Divisa: EUR

**TS8612650** u Accesorios para armarios Equipamiento interior, Sistemas barras, chasis de sistema interior 500mm - de Rittal
RITTAL Accesorios para armarios Equipamiento interior, Sistemas barras, chasis de sistema interior 500mm TS 45 x 88 mm Montado directamente a las superficies interiores (por ej. el techo) soporta componentes pesados. Montado en la parte lateral o posterior permite el atornillamiento del armario con la maquinaria. El perfil doble con 11 filas de taladros ofrece muchas posibilidades adicionales para el montaje interior. Posibilidades de montaje: ·al perfil de armario TS vertical y horizontal Material: Chapa de acero Superficie: Galvanizada Unidad de envase: Incluye material de fijación. Accesorios: -Tornillos, -Tuercas enjauladas, de enclavamiento Código EAN: 4028177267053 Código eCl@ss 4.1: 27188101 Código eCl@ss 5.1: 27189250 Código eCl@ss 6.0: 27189250 Código eCl@ss 7.0: 23159101 Código eCl@ss 8.0: 27189234 Código ETIM 3.0: EC000318 Código ETIM 4.0: EC002625 Código ETIM 5.0: EC002625 Código ETIM 6.0: EC002625
