# Accesorios para armarios Equipamiento interior, Sistemas barras, chasis de sistema interior 1200mm - de Rittal

- Propiedad del archivo: CONSTRUNARIO
- Formato: FIEBDC-3/2012
- Programa: Construnario Versión 3.51
- Fecha de los precios: 07/03/2019
- Divisa: EUR

**TS8612520** u Accesorios para armarios Equipamiento interior, Sistemas barras, chasis de sistema interior 1200mm - de Rittal
RITTAL Accesorios para armarios Equipamiento interior, Sistemas barras, chasis de sistema interior 1200mm TS 23 x 73 mm La alternativa al chasis de sistema TS 17 x 73 mm, ver página 647, con troquel para tuercas enjauladas/ de enclavamiento en lugar de las ranuras superiores e inferiores. Colgar y asegurar. Posibilidades de montaje: ·al perfil vertical del armario TS Material: Chapa de acero Superficie: Galvanizada Unidad de envase: Incl. tornillos de fijación. Accesorios: -Tornillos -Tuercas enjauladas, de enclavamiento Código EAN: 4028177370555 Código eCl@ss 4.1: 27188101 Código eCl@ss 5.1: 27189250 Código eCl@ss 6.0: 27189250 Código eCl@ss 7.0: 23159101 Código eCl@ss 8.0: 27189234 Código ETIM 3.0: EC000318 Código ETIM 4.0: EC002625 Código ETIM 5.0: EC002625 Código ETIM 6.0: EC002625
