# Accesorios para armarios Equipamiento interior, Sistemas barras, chasis sistema 530-700 - de Rittal

- Propiedad del archivo: CONSTRUNARIO
- Formato: FIEBDC-3/2012
- Programa: Construnario Versión 3.51
- Fecha de los precios: 07/03/2019
- Divisa: EUR

**TE7000678** u Accesorios para armarios Equipamiento interior, Sistemas barras, chasis sistema 530-700 - de Rittal
RITTAL Accesorios para armarios Equipamiento interior, Sistemas barras, chasis sistema 530-700 TS 17 x 73 mm variable en profundidad para bastidor de montaje para DK-TS, TE Para la configuración de un interior flexible o bien para alojar otros componentes de montaje. Los chasis de sistema pueden fijarse en la profundidad del armario entre dos marcos de montaje. Una fijación atornillada adicional asegura la unidad. La versión de la guía variable en profundidad permite la adaptación flexible de su longitud a la distancia de fijación determinada entre los dos marcos de montaje de 19?. En la profundidad de la guía puede deslizarse una pieza central de chasis adicional y fijarse a las perforaciones longitudinales. Esto permite una fijación flexible en cualquier punto entre el marco de montaje en la profundidad del armario. Material: Chapa de acero Superficie: Galvanizada Unidad de envase: -2 chasis de sistema variables -Cada uno incl. una pieza central deslizante, -Incl. material de fijación Código EAN: 4028177435551 Código eCl@ss 4.1: 27188101 Código eCl@ss 5.1: 27189250 Código eCl@ss 6.0: 27189250 Código eCl@ss 7.0: 23159101 Código eCl@ss 8.0: 27189234 Código ETIM 3.0: EC000318 Código ETIM 4.0: EC002625 Código ETIM 5.0: EC002625 Código ETIM 6.0: EC002625
