# Accesorios para armarios Equipamiento interior, Sistemas barras, fijación TS - de Rittal

- Propiedad del archivo: CONSTRUNARIO
- Formato: FIEBDC-3/2012
- Programa: Construnario Versión 3.51
- Fecha de los precios: 07/03/2019
- Divisa: EUR

**TS8612010** u Accesorios para armarios Equipamiento interior, Sistemas barras, fijación TS - de Rittal
RITTAL Accesorios para armarios Equipamiento interior, Sistemas barras, fijación TS para chasis del sistema 17 x 73 mm Ventajas: ·Para la fijación de los chasis del sistema TS, cuando los componentes instalados, como placas de montaje, impiden el acceso para atornillar. ·También puede atornillarse al chasis del sistema o al bastidor del armario y utilizarse como soporte para cubiertas de protección contra contactos o pantallas para interruptores principales. Material: Chapa de acero Superficie: Galvanizada Código EAN: 4028177522732 Código eCl@ss 4.1: 27188101 Código eCl@ss 5.1: 27189234 Código eCl@ss 6.0: 27189234 Código eCl@ss 7.0: 27189234 Código eCl@ss 8.0: 27189234 Código ETIM 3.0: EC000318 Código ETIM 4.0: EC002625 Código ETIM 5.0: EC002625 Código ETIM 6.0: EC002625
