# Chasis exterior 17x73, 300 mm - de Rittal

- Propiedad del archivo: CONSTRUNARIO
- Formato: FIEBDC-3/2012
- Programa: Construnario Versión 3.51
- Fecha de los precios: 07/03/2019
- Divisa: EUR

**TS8612130** u Chasis exterior 17x73, 300 mm - de Rittal
RITTAL Armarios compactos HD chasis de sistema TS lado cierre para armarios compactos HD Para montaje a los espárragos disponibles. Con troquel del sistema TS en tres lados TS 17 x 73 mm Variable con 5 filas de taladros para un montaje universal del armazón o montaje parcial. Introducir en las perforaciones TS y asegurar. Posibilidades de montaje: ·al perfil vertical del armario TS -al nivel de montaje exterior, continuo, a la misma altura -al nivel de montaje interior, continuo, desplazado en altura ·en CM y TP mediante carril para montaje interior -en la profundidad, para nivel de montaje exterior -en la anchura para nivel de montaje interior Material: Chapa de acero Superficie: Galvanizada Unidad de envase: Incl. tornillos de fijación. Adicionalmente se precisa: En montaje en CM, TP: Carril para montaje interior Accesorios: -Tornillos -Bridas para montaje rápido SZ 2597.000 Código EAN: 4028177500327 Código eCl@ss 4.1: 27188101 Código eCl@ss 5.1: 27189250 Código eCl@ss 6.0: 27189250 Código eCl@ss 7.0: 23159101 Código eCl@ss 8.0: 27189234 Código ETIM 3.0: EC000318 Código ETIM 4.0: EC002625 Código ETIM 5.0: EC002625 Código ETIM 6.0: EC002625
