# Carriles montaje interior 800mm - de Rittal

- Propiedad del archivo: CONSTRUNARIO
- Formato: FIEBDC-3/2012
- Programa: Construnario Versión 3.51
- Fecha de los precios: 07/03/2019
- Divisa: EUR

**CM5001051** u Carriles montaje interior 800mm - de Rittal
RITTAL Armarios compactos HD carriles montaje interior 710mm para armarios compactos HD Para montaje a los espárragos disponibles. Con troquel del sistema TS en tres lados Material: Chapa de acero, galvanizada Unidad de envase: Incluye material de fijación Código EAN: 4028177479593 Código eCl@ss 4.1: 27188101 Código eCl@ss 5.1: 27189250 Código eCl@ss 6.0: 27189250 Código eCl@ss 7.0: 23159101 Código eCl@ss 8.0: 27189261 Código ETIM 3.0: EC000318 Código ETIM 4.0: EC002620 Código ETIM 5.0: EC002620 Código ETIM 6.0: EC002620
