# Accesorios para armarios Equipamiento interior, Placas montaje CS 800x1200mm - de Rittal

- Propiedad del archivo: CONSTRUNARIO
- Formato: FIEBDC-3/2012
- Programa: Construnario Versión 3.51
- Fecha de los precios: 07/03/2019
- Divisa: EUR

**ZI9765095** u Accesorios para armarios Equipamiento interior, Placas montaje CS 800x1200mm - de Rittal
RITTAL Accesorios para armarios Equipamiento interior, Placas montaje CS 800x1200mm para CS Toptec, armarios modulares y básicos CS Para el montaje de niveles de montaje. Las placas de montaje pueden ajustarse en profundidad en retícula de 25 mm. Material: Aluminio, 3 mm Unidad de envase: Incl. material de fijación. Atención: En armarios con una anchura de 1200 mm es posible realizar un montaje parcial con una o dos placas de montaje de 600 mm de anchura Código EAN: 4028177216877 Código eCl@ss 4.1: 27188101 Código eCl@ss 5.1: 27189231 Código eCl@ss 6.0: 27189231 Código eCl@ss 7.0: 27409216 Código eCl@ss 8.0: 27409216 Código ETIM 3.0: EC000213 Código ETIM 4.0: EC000213 Código ETIM 5.0: EC000213 Código ETIM 6.0: EC000213
