# Accesorios para armarios Equipamiento interior, Placas montaje parcial para colgar 200x437mm - de Rittal

- Propiedad del archivo: CONSTRUNARIO
- Formato: FIEBDC-3/2012
- Programa: Construnario Versión 3.51
- Fecha de los precios: 07/03/2019
- Divisa: EUR

**TP6730310** u Accesorios para armarios Equipamiento interior, Placas montaje parcial para colgar 200x437mm - de Rittal
RITTAL Accesorios para armarios Equipamiento interior, Placas montaje parcial para colgar 200x437mm para TP Para montaje en: ·Parte superior y central en los carriles del sistema para montaje interior ·Parte inferior a chasis de sistema montado en la profundidad o a estribos de montaje ·Otros armarios a carriles con perforaciones en retícula de 25 mm Para un sencillo montaje a tornillos de fijación premontados. Posibilidad de ensamblaje mediante atornillado lateral. Material: Chapa de acero Superficie: Galvanizada Unidad de envase: Incl. material de fijación Código EAN: 4028177554474 Código eCl@ss 4.1: 27188101 Código eCl@ss 5.1: 27189231 Código eCl@ss 6.0: 27189231 Código eCl@ss 7.0: 27409216 Código eCl@ss 8.0: 27180504 Código ETIM 3.0: EC000213 Código ETIM 4.0: EC000784 Código ETIM 5.0: EC000784 Código ETIM 6.0: EC000784
