# Accesorios para armarios Equipamiento interior, Placas montaje, fijación con bisagras - de Rittal

- Propiedad del archivo: CONSTRUNARIO
- Formato: FIEBDC-3/2012
- Programa: Construnario Versión 3.51
- Fecha de los precios: 07/03/2019
- Divisa: EUR

**TS8614100** u Accesorios para armarios Equipamiento interior, Placas montaje, fijación con bisagras - de Rittal
RITTAL Accesorios para armarios Equipamiento interior, Placas montaje, fijación con bisagraspara placa de montaje parcial TS Material: Acero Superficie: Galvanizada Unidad de envase: Incl. material de fijación. Adicionalmente se precisa: Según posición de montaje -Juego de montaje para bastidor móvil, pequeño, para anchura de armario 600 mm, Referencia SR 2377.860, 800 mm, Referencia SR 2377.880. -Chasis de montaje PS 23 x 73 mm correspondiente a la profundidad del armario. Soporte combinado TS 8800.330. Montaje lateral: En combinación con bisagras, para lateral, el montaje lateral en armarios con una profundidad de 600 o 800 mm es idéntico al montaje paralelo al frontal Código EAN: 4028177300422 Código eCl@ss 4.1: 27188101 Código eCl@ss 5.1: 27189234 Código eCl@ss 6.0: 27189234 Código eCl@ss 7.0: 27189234 Código eCl@ss 8.0: 27409219 Código ETIM 3.0: EC000213 Código ETIM 4.0: EC001167 Código ETIM 5.0: EC001167 Código ETIM 6.0: EC001167
