# Accesorios para armarios Equipamiento interior, Placas montaje parciales 500x300 - de Rittal

- Propiedad del archivo: CONSTRUNARIO
- Formato: FIEBDC-3/2012
- Programa: Construnario Versión 3.51
- Fecha de los precios: 07/03/2019
- Divisa: EUR

**TS8614640** u Accesorios para armarios Equipamiento interior, Placas montaje parciales 500x300 - de Rittal
RITTAL Accesorios para armarios Equipamiento interior, Placas montaje parciales 500x300 para TS, CS Toptec Para ·montaje interior universal también en combinación con el chasis de sistema y estribos de montaje. Los circuitos defectuosos pueden cambiarse de forma sencilla y rápida ·niveles adicionales de montaje. Las placas de montaje parciales se fijan de forma directa mediante los accesorios de fijación a los perfiles verticales del armario. En esta posición de montaje (tanto en la anchura como en la profundidad) forman un nivel con el chasis de sistema TS 17 x 73 mm y los estribos de montaje TS para el nivel de montaje interior. Material: Chapa de acero, 2,5 mm Superficie: Galvanizada Unidad de envase: Incl. material de fijación. Accesorios: -Chasis del sistema TS 17 x 73 mm, para el nivel de montaje exterior -Estribo de montaje TS -Fijación de bisagras -Tornillos de carrocería, SZ 2487.000 Código EAN: 4028177212312 Código eCl@ss 4.1: 27188101 Código eCl@ss 5.1: 27189231 Código eCl@ss 6.0: 27189231 Código eCl@ss 7.0: 27409216 Código eCl@ss 8.0: 27409216 Código ETIM 3.0: EC000213 Código ETIM 4.0: EC000213 Código ETIM 5.0: EC000213 Código ETIM 6.0: EC000213
