# Accesorios para armarios Equipamiento interior, Placas montaje, asas de transporte - de Rittal

- Propiedad del archivo: CONSTRUNARIO
- Formato: FIEBDC-3/2012
- Programa: Construnario Versión 3.51
- Fecha de los precios: 07/03/2019
- Divisa: EUR

**SZ2415500** u Accesorios para armarios Equipamiento interior, Placas montaje, asas de transporte - de Rittal
RITTAL Accesorios para armarios Equipamiento interior, Placas montaje, asas de transporte para TS, ES Pueden montarse en la posición deseada del canto en C lateral. Siendo: ·adecuadas para diferentes tamaños ·óptima transmisión de fuerza ·sencilla manipulación Código EAN: 4028177358195 Código eCl@ss 4.1: 27188101 Código eCl@ss 5.1: 27189231 Código eCl@ss 6.0: 27189231 Código eCl@ss 7.0: 27409216 Código eCl@ss 8.0: 27189266 Código ETIM 3.0: EC000213 Código ETIM 4.0: EC002626 Código ETIM 5.0: EC002626 Código ETIM 6.0: EC002626
