# Accesorios para armarios Equipamiento interior, Placas montaje, guías transversales 1600mm - de Rittal

- Propiedad del archivo: CONSTRUNARIO
- Formato: FIEBDC-3/2012
- Programa: Construnario Versión 3.51
- Fecha de los precios: 07/03/2019
- Divisa: EUR

**TS4333160** u Accesorios para armarios Equipamiento interior, Placas montaje, guías transversales 1600mm - de Rittal
RITTAL Accesorios para armarios Equipamiento interior, Placas montaje, guías transversales 1600mm para TS, ES Refuerzo transversal adicional para la amortiguación de vibraciones y/o estabilidad posterior a la instalación de placas de montaje anchas. Pueden utilizarse como soporte de fijación adicional para elementos de construcción de elevado peso. Material: Chapa de acero Superficie: Galvanizada Unidad de envase: -2 perfiles -4 piezas de apriete -4 espárragos M10 x 16 mm Código EAN: 4028177099128 Código eCl@ss 4.1: 27188101 Código eCl@ss 5.1: 27189231 Código eCl@ss 6.0: 27189231 Código eCl@ss 7.0: 27409216 Código eCl@ss 8.0: 27189234 Código ETIM 3.0: EC000213 Código ETIM 4.0: EC002625 Código ETIM 5.0: EC002625 Código ETIM 6.0: EC002625
