# Accesorios para armarios Equipamiento interior, Placas montaje ajustables en profundidad - de Rittal

- Propiedad del archivo: CONSTRUNARIO
- Formato: FIEBDC-3/2012
- Programa: Construnario Versión 3.51
- Fecha de los precios: 07/03/2019
- Divisa: EUR

**KS1481000** u Accesorios para armarios Equipamiento interior, Placas montaje ajustables en profundidad - de Rittal
RITTAL Accesorios para armarios Equipamiento interior, Placas montaje ajustables en profundidad para KS Ajustable sin escalonamientos. También puede instalarse un sistema de guías en lugar de la placa de montaje. Material: Chapa de acero Superficie: Galvanizada Unidad de envase: Incl. material de fijación Código EAN: 4028177007154 Código eCl@ss 4.1: 27188101 Código eCl@ss 5.1: 27189231 Código eCl@ss 6.0: 27189231 Código eCl@ss 7.0: 27409216 Código eCl@ss 8.0: 27189234 Código ETIM 3.0: EC000213 Código ETIM 4.0: EC002625 Código ETIM 5.0: EC002625 Código ETIM 6.0: EC002625
