# Accesorios para armarios Equipamiento interior, Placas montaje, carriles deslizantes 800mm - de Rittal

- Propiedad del archivo: CONSTRUNARIO
- Formato: FIEBDC-3/2012
- Programa: Construnario Versión 3.51
- Fecha de los precios: 07/03/2019
- Divisa: EUR

**TS8802280** u Accesorios para armarios Equipamiento interior, Placas montaje, carriles deslizantes 800mm - de Rittal
RITTAL Accesorios para armarios Equipamiento interior, Placas montaje, carriles deslizantes 800mm para placa de montaje TS Para la introducción por el lateral. ·Fijación de la placa de montaje a las guías deslizantes mediante tuercas enjauladas y tornillos. ·Montaje de las guías deslizantes directamente al armazón del armario, ajustables en profundidad en retícula de 25 mm. Datos técnicos: Profundidad de montaje posible T6 25 mm Material: Chapa de acero Superficie: Galvanizada Unidad de envase: Incl. material de fijación Código EAN: 4028177494930 Código eCl@ss 4.1: 27188101 Código eCl@ss 5.1: 27189231 Código eCl@ss 6.0: 27189231 Código eCl@ss 7.0: 27409216 Código eCl@ss 8.0: 27189261 Código ETIM 3.0: EC000213 Código ETIM 4.0: EC002620 Código ETIM 5.0: EC002620 Código ETIM 6.0: EC002620
