# Accesorios para armarios Equipamiento interior, Placas montaje juego - de Rittal

- Propiedad del archivo: CONSTRUNARIO
- Formato: FIEBDC-3/2012
- Programa: Construnario Versión 3.51
- Fecha de los precios: 07/03/2019
- Divisa: EUR

**TS8800280** u Accesorios para armarios Equipamiento interior, Placas montaje juego - de Rittal
RITTAL Accesorios para armarios Equipamiento interior, Placas montaje juego para placas de montaje TS dorsal contra dorsal A partir de una distancia mínima entre ambas placas de montaje se consigue una profundidad de montaje máxima para los componentes de ambas. Material: Chapa de acero Superficie: Galvanizada Atención: Profundidad de montaje delante y detrás, con montaje central = (Profundidad armario 48 mm) : 2 Ejemplo: TS 8806.521 = Profundidad 600 mm Profundidad montaje = 2 x 276 mm Código EAN: 4028177299955 Código eCl@ss 4.1: 27188101 Código eCl@ss 5.1: 27189231 Código eCl@ss 6.0: 27189231 Código eCl@ss 7.0: 27409216 Código eCl@ss 8.0: 27189234 Código ETIM 3.0: EC000213 Código ETIM 4.0: EC002625 Código ETIM 5.0: EC002625 Código ETIM 6.0: EC002625
