# Accesorios para armarios Equipamiento interior, Placas montaje fijación TS - de Rittal

- Propiedad del archivo: CONSTRUNARIO
- Formato: FIEBDC-3/2012
- Programa: Construnario Versión 3.51
- Fecha de los precios: 07/03/2019
- Divisa: EUR

**TS8800610** u Accesorios para armarios Equipamiento interior, Placas montaje fijación TS - de Rittal
RITTAL Accesorios para armarios Equipamiento interior, Placas montaje fijación TS Fijación para placas de montaje Para la fijación adicional y la reducción de posibles oscilaciones de la placa de montaje. Selección según posición, tipo de montaje y armario. Material: Chapa de acero Superficie: Galvanizada Unidad de envase: Incl. material de fijación. Para TS Posibilidades de montaje: ·lateral ·atrás, enrasada con el bastidor del armario Ventaja: No se reduce la superficie de montaje, pero el montaje debe realizarse por la parte posterior del armario. Adicionalmente se precisa: Chasis de sistema 17 x 73 mm para el nivel de montaje interior Código EAN: 4028177317628 Código eCl@ss 4.1: 27188101 Código eCl@ss 5.1: 27189231 Código eCl@ss 6.0: 27189231 Código eCl@ss 7.0: 27409216 Código eCl@ss 8.0: 27189261 Código ETIM 3.0: EC000213 Código ETIM 4.0: EC002620 Código ETIM 5.0: EC002625 Código ETIM 6.0: EC002620
