# Accesorios para armarios Equipamiento interior, Placas montaje intermedia 2000mm - de Rittal

- Propiedad del archivo: CONSTRUNARIO
- Formato: FIEBDC-3/2012
- Programa: Construnario Versión 3.51
- Fecha de los precios: 07/03/2019
- Divisa: EUR

**TS4591700** u Accesorios para armarios Equipamiento interior, Placas montaje intermedia 2000mm - de Rittal
RITTAL Accesorios para armarios Equipamiento interior, Placas montaje intermedia 2000mm para TS Para crear una superficie de montaje continua en unidades ensambladas con placa de montaje en posición avanzada. Material: Chapa de acero, 2 mm Superficie: Galvanizada Unidad de envase: Incl. material de fijación Código EAN: 4028177103665 Código eCl@ss 4.1: 27188101 Código eCl@ss 5.1: 27189231 Código eCl@ss 6.0: 27189231 Código eCl@ss 7.0: 27409216 Código eCl@ss 8.0: 27409216 Código ETIM 3.0: EC000213 Código ETIM 4.0: EC000213 Código ETIM 5.0: EC000213 Código ETIM 6.0: EC000213
