# Accesorios para armarios Techo/Fijación mural, Fijación mural pivotante - de Rittal

- Propiedad del archivo: CONSTRUNARIO
- Formato: FIEBDC-3/2012
- Programa: Construnario Versión 3.51
- Fecha de los precios: 07/03/2019
- Divisa: EUR

**CPG6341000** u Accesorios para armarios Techo/Fijación mural, Fijación mural pivotante - de Rittal
RITTAL Accesorios para armarios Techo/Fijación mural, Fijación mural pivotante Entre Compact-Panel y superficies horizontales o verticales. Campo de giro: 180º ajustable en retícula de 7,2°. Material: -Fijación mural: chapa de acero -Tornillo moleteado: acero con rueda moleteada de plástico Unidad de envase: Incl. tornillo moleteado y accesorios de montaje para instalación al Compact-Panel Código EAN: 4028177382787 Código eCl@ss 4.1: 27188101 Código eCl@ss 5.1: 27189234 Código eCl@ss 6.0: 27189234 Código eCl@ss 7.0: 27182405 Código eCl@ss 8.0: 27189263 Código ETIM 3.0: EC000744 Código ETIM 4.0: EC002622 Código ETIM 5.0: EC002622 Código ETIM 6.0: EC002622
