# Accesorios para armarios Techo/Fijación mural, Unión del marco ajustable - de Rittal

- Propiedad del archivo: CONSTRUNARIO
- Formato: FIEBDC-3/2012
- Programa: Construnario Versión 3.51
- Fecha de los precios: 07/03/2019
- Divisa: EUR

**CPG6005500** u Accesorios para armarios Techo/Fijación mural, Unión del marco ajustable - de Rittal
RITTAL Accesorios para armarios Techo/Fijación mural, Unión del marco ajustable para Comfort-Panel Entre caja de mando y para teclado y superficies horizontales o verticales. Campo de giro: Ajustable mediante dentado en pasos de 8º Material: Cinc fundido a presión Superficie: Texturizada Color: RAL 7024 Unidad de envase: Incl. material de fijación y palanca de fricción para ambos lados Código EAN: 4028177490116 Código eCl@ss 4.1: 27188101 Código eCl@ss 5.1: 27189254 Código eCl@ss 6.0: 27189254 Código eCl@ss 7.0: 27182405 Código eCl@ss 8.0: 27142423 Código ETIM 3.0: EC000744 Código ETIM 4.0: EC000269 Código ETIM 5.0: EC002625 Código ETIM 6.0: EC002504
