# Accesorios para armarios Techo/Fijación mural, Unión de caja - de Rittal

- Propiedad del archivo: CONSTRUNARIO
- Formato: FIEBDC-3/2012
- Programa: Construnario Versión 3.51
- Fecha de los precios: 07/03/2019
- Divisa: EUR

**CPG6016200** u Accesorios para armarios Techo/Fijación mural, Unión de caja - de Rittal
RITTAL Accesorios para armarios Techo/Fijación mural, Unión de caja ajustable Entre Comando-Panel, cajas de bornes, armarios compactos y superficies horizontales o verticales. La mitad de cada pieza se preinstala en ambas cajas o superficies, se introduce la otra mitad en esta y se fija o asegura mediante el tornillo de retención. Campo de giro: Ajustables en ±105º mediante dentado en pasos de 7,5º. Material: Cinc fundido a presión Superficie: Texturizada Color: RAL 7035 Unidad de envase: Incl. material de fijación para ambos lados. Atención: Los tornillos de retención pueden sustituirse por palancas de fricción convencionales (M10 x 50 mm) Código EAN: 4028177319509 Código eCl@ss 4.1: 27188101 Código eCl@ss 5.1: 27189254 Código eCl@ss 6.0: 27189254 Código eCl@ss 7.0: 27182405 Código eCl@ss 8.0: 27189263 Código ETIM 3.0: EC000744 Código ETIM 4.0: EC002622 Código ETIM 5.0: EC002622 Código ETIM 6.0: EC002622
