# Accesorios para armarios Techo/Fijación mural, Fijación a postes - de Rittal

- Propiedad del archivo: CONSTRUNARIO
- Formato: FIEBDC-3/2012
- Programa: Construnario Versión 3.51
- Fecha de los precios: 07/03/2019
- Divisa: EUR

**SZ2584000** u Accesorios para armarios Techo/Fijación mural, Fijación a postes - de Rittal
RITTAL Accesorios para armarios Techo/Fijación mural, Fijación a postes para KL, EB, BG, AE, KS y cajas murales CS Para una fijación cómoda y segura a postes redondos o cuadrados. Para postes de diámetro/medida: -Ø de 40 a 190 mm -? de 50 a 150 mm Material: -Guías perfil, perfil de estanqueidad: chapa de acero -Brida de fleje: acero inoxidable 1.4301 (AISI 304) Superficie: Guía perfil, perfil de estanqueidad: galvanizada Unidad de envase: -2 guías perfil, 600 mm de longitud -4 piezas de apriete -2 bridas de fleje -4 escuadras metálicas -4 tornillos y tuercas enjauladas M8 para montaje al armario Código EAN: 4028177028760 Código eCl@ss 4.1: 27188101 Código eCl@ss 5.1: 27189234 Código eCl@ss 6.0: 27189234 Código eCl@ss 7.0: 27182405 Código eCl@ss 8.0: 27189234 Código ETIM 3.0: EC000744 Código ETIM 4.0: EC002625 Código ETIM 5.0: EC002625 Código ETIM 6.0: EC002625
