# Pupitres compactos TP 1000x960x400 - de Rittal

- Propiedad del archivo: CONSTRUNARIO
- Formato: FIEBDC-3/2012
- Programa: Construnario Versión 3.51
- Fecha de los precios: 05/03/2019
- Divisa: EUR

**TP6740500** u Pupitres compactos TP 1000x960x400 - de Rittal
RITTAL Pupitres compactos TP 1000x960x400 Material: -Caja: chapa de acero de 1,5 mm -Puerta y cubierta:chapa de acero de 2,0 mm, junta continua de poliuretano inyectado -Placa de montaje: chapa de acero de 3,0 mm -Cubierta del cierre: plástico autoextinguible Superficie: -Caja, cubierta y puerta: imprimación por inmersión, exterior texturizado, pintura estructurada -Placa de montaje con parte inferior galvanizada Color: RAL 7035 Grado de protección: IP 55 según EN 60 529, cumple NEMA 12 (con la correcta selección de las chapas de suelo) Unidad de envase: -Caja cerrada por la parte posterior y lateral -Puerta o doble puerta delante, con cierre de barras -Placa de montaje -Cubierta con bisagras en la parte posterior, 2 retentores con bloqueo y desbloqueo automáticos -Suelo abierto para una entrada de cables individualizada Adicionalmente se precisa: Chapas de entrada de cables Código EAN: 4028177601239 Código eCl@ss 4.1: 27180402 Código eCl@ss 5.1: 27180503 Código eCl@ss 6.0: 27180503 Código eCl@ss 7.0: 27180504 Código eCl@ss 8.0: 27180504 Código ETIM 3.0: EC000784 Código ETIM 4.0: EC000784 Código ETIM 5.0: EC000784 Código ETIM 6.0: EC000784
