# Centro de trabajo 600x900x600(890) pupitre cajones teclado y ratón - de Rittal

- Propiedad del archivo: CONSTRUNARIO
- Formato: FIEBDC-3/2012
- Programa: Construnario Versión 3.51
- Fecha de los precios: 05/03/2019
- Divisa: EUR

**IW6900410** u Centro de trabajo 600x900x600(890) pupitre cajones teclado y ratón - de Rittal
Centro de trabajo 600x900x600(890) pupitre cajones teclado y ratón Material: -Caja, techo, bandeja del cajón, puerta de diseño, dorsal y puerta posterior: chapa de acero -Superficie de trabajo: Aglomerado: laterales laminados con plástico (tira encolada) -Asa de aluminio: texturizado Superficie: -Caja: imprimación por inmersión, exterior texturizado, pintura estructurada Color: -Caja, superficie de trabajo: RAL 7035 -Tira encolada de la superficie de trabajao: RAL 7015 -Asa de la superficie de trabajo: RAL 9006 Código EAN: 4028177423046 Código eCl@ss 4.1: 27180101 Código eCl@ss 5.1: 27180501 Código eCl@ss 6.0: 27180501 Código eCl@ss 7.0: 27180501 Código eCl@ss 8.0: 27180501 Código ETIM 3.0: EC000058 Código ETIM 4.0: EC002502 Código ETIM 5.0: EC002502 Código ETIM 6.0: EC002502
