# Accesorios para armarios Techo/Fijación mural, Soporte para fijación mural - de Rittal

- Propiedad del archivo: CONSTRUNARIO
- Formato: FIEBDC-3/2012
- Programa: Construnario Versión 3.51
- Fecha de los precios: 07/03/2019
- Divisa: EUR

**TS4595000** u Accesorios para armarios Techo/Fijación mural, Soporte para fijación mural - de Rittal
RITTAL Accesorios para armarios Techo/Fijación mural, Soporte para fijación mural Para la fijación a la pared por la zona del techo de armarios TS y ES con escasa profundidad con, por ej. componentes pesados instalados en la puerta o bastidor móvil montado. Material: Chapa de acero Superficie: Galvanizada Como alternativa puede utilizarse: En TS 8 dentro del armario (sin placa de montaje) Abrazadera de ensamblaje TS 8800.470 Código EAN: 4028177103740 Código eCl@ss 4.1: 27188101 Código eCl@ss 5.1: 27189234 Código eCl@ss 6.0: 27189234 Código eCl@ss 7.0: 27182405 Código eCl@ss 8.0: 27189234 Código ETIM 3.0: EC000744 Código ETIM 4.0: EC002625 Código ETIM 5.0: EC002625 Código ETIM 6.0: EC002625
