# Accesorios para armarios Techo/Fijación mural, Ángulo fijación mural de acero inox. - de Rittal

- Propiedad del archivo: CONSTRUNARIO
- Formato: FIEBDC-3/2012
- Programa: Construnario Versión 3.51
- Fecha de los precios: 07/03/2019
- Divisa: EUR

**SZE2583010** u Accesorios para armarios Techo/Fijación mural, Ángulo fijación mural de acero inox. - de Rittal
RITTAL Accesorios para armarios Techo/Fijación mural, Ángulo fijación mural de acero inoxidable Para armarios compactos (se precisan taladros adicionales en la caja). Unidad de envase: Incl. material de fijación para montaje a la caja Código EAN: 4028177663527 Código eCl@ss 4.1: 27188101 Código eCl@ss 5.1: 27189208 Código eCl@ss 6.0: 27189208 Código eCl@ss 7.0: 27182405 Código eCl@ss 8.0: 27189234 Código ETIM 3.0: EC000744 Código ETIM 4.0: EC002625 Código ETIM 5.0: EC002622 Código ETIM 6.0: EC002625
