# Accesorios para armarios Techo/Fijación mural, Soporte fijación mural chapa acero 10mm - de Rittal

- Propiedad del archivo: CONSTRUNARIO
- Formato: FIEBDC-3/2012
- Programa: Construnario Versión 3.51
- Fecha de los precios: 07/03/2019
- Divisa: EUR

**SZ2508010** u Accesorios para armarios Techo/Fijación mural, Soporte fijación mural chapa acero 10mm - de Rittal
RITTAL Accesorios para armarios Techo/Fijación mural, Soporte fijación mural chapa acero 10mm Para la fijación de cajas KL, EB, BG, AE, CM y EL, piezas superiores TP, así como distribuidores murales DK y cajas de empalme de F.O.. Unidad de envase: Incl. material de fijación para montaje a la caja. Como alternativa puede utilizarse: Soporte mural distanciador Hygienic Design Código EAN: 4028177436459 Código eCl@ss 4.1: 27188101 Código eCl@ss 5.1: 27189234 Código eCl@ss 6.0: 27189234 Código eCl@ss 7.0: 27182405 Código eCl@ss 8.0: 27189234 Código ETIM 3.0: EC000744 Código ETIM 4.0: EC002625 Código ETIM 5.0: EC002625 Código ETIM 6.0: EC002625
