# Accesorios para armarios Techo/Fijación mural, Soporte fijación mural AE - de Rittal

- Propiedad del archivo: CONSTRUNARIO
- Formato: FIEBDC-3/2012
- Programa: Construnario Versión 3.51
- Fecha de los precios: 07/03/2019
- Divisa: EUR

**SZ2508100** u Accesorios para armarios Techo/Fijación mural, Soporte fijación mural AE - de Rittal
RITTAL Accesorios para armarios Techo/Fijación mural, Soporte fijación mural AE para AE Para fijación al armario desde el exterior. Introducir el «taco extensible» desde el exterior en el taladro del armario y atornillar el soporte mural desde el exterior. Material: Chapa de acero Superficie: Galvanizada Unidad de envase: Soporte mural premontado con junta y «taco extensible» Código EAN: 4028177602366 Código eCl@ss 4.1: 27188101 Código eCl@ss 5.1: 27189234 Código eCl@ss 6.0: 27189234 Código eCl@ss 7.0: 27182405 Código eCl@ss 8.0: 27189234 Código ETIM 3.0: EC000744 Código ETIM 4.0: EC002625 Código ETIM 5.0: EC002622 Código ETIM 6.0: EC002625
