# Accesorios para armarios Techo/Fijación mural, Cáncamos transporte AE - de Rittal

- Propiedad del archivo: CONSTRUNARIO
- Formato: FIEBDC-3/2012
- Programa: Construnario Versión 3.51
- Fecha de los precios: 07/03/2019
- Divisa: EUR

**SZ2509000** u Accesorios para armarios Techo/Fijación mural, Cáncamos transporte AE - de Rittal
RITTAL Accesorios para armarios Techo/Fijación mural, Cáncamos transporte AE para AE Para el transporte con grúa de los armarios, con chapa de refuerzo para colocar debajo. Rosca: M12 Unidad de envase: -Cáncamos de transporte -Chapas de refuerzo Código EAN: 4028177025806 Código eCl@ss 4.1: 27188101 Código eCl@ss 5.1: 27182404 Código eCl@ss 6.0: 27182404 Código eCl@ss 7.0: 27182405 Código eCl@ss 8.0: 27189262 Código ETIM 3.0: EC000744 Código ETIM 4.0: EC002367 Código ETIM 5.0: EC002621 Código ETIM 6.0: EC002367
