# Accesorios para armarios Techo/Fijación mural, Cáncamos transporte TS, ES - de Rittal

- Propiedad del archivo: CONSTRUNARIO
- Formato: FIEBDC-3/2012
- Programa: Construnario Versión 3.51
- Fecha de los precios: 07/03/2019
- Divisa: EUR

**TS4568000** u Accesorios para armarios Techo/Fijación mural, Cáncamos transporte TS, ES - de Rittal
RITTAL Accesorios para armarios Techo/Fijación mural, Cáncamos transporte TS, ES para TS, ES Para el transporte con grúa de los armarios, si no se encuentran incluidos en la unidad de envase. Rosca: M12 Código EAN: 4028177103122 Código eCl@ss 4.1: 27188101 Código eCl@ss 5.1: 27182404 Código eCl@ss 6.0: 27182404 Código eCl@ss 7.0: 27182405 Código eCl@ss 8.0: 27189262 Código ETIM 3.0: EC000744 Código ETIM 4.0: EC002367 Código ETIM 5.0: EC002621 Código ETIM 6.0: EC002367
