# Accesorios para armarios Techo/Fijación mural, Tornillo fijación techo - de Rittal

- Propiedad del archivo: CONSTRUNARIO
- Formato: FIEBDC-3/2012
- Programa: Construnario Versión 3.51
- Fecha de los precios: 07/03/2019
- Divisa: EUR

**TS4198000** u Accesorios para armarios Techo/Fijación mural, Tornillo fijación techo - de Rittal
RITTAL Accesorios para armarios Techo/Fijación mural, Tornillo fijación techo Para atornillar la chapa de techo, en sustitución de los cáncamos. En TS 8 pueden utilizarse las arandelas de contacto de los cáncamos incluidos en la unidad de envase de los armarios, para la compensación de potencial. Material: Acero Superficie: Galvanizada Código EAN: 4028177093713 Código eCl@ss 4.1: 27188101 Código eCl@ss 5.1: 27189234 Código eCl@ss 6.0: 27189234 Código eCl@ss 7.0: 27182405 Código eCl@ss 8.0: 23110190 Código ETIM 3.0: EC000744 Código ETIM 4.0: EC000887 Código ETIM 5.0: EC000887 Código ETIM 6.0: EC000887
