# Accesorios para armarios Techo/Fijación mural, Chapa techo aireación 800x1000, 2 piezas entrada - de Rittal

- Propiedad del archivo: CONSTRUNARIO
- Formato: FIEBDC-3/2012
- Programa: Construnario Versión 3.51
- Fecha de los precios: 07/03/2019
- Divisa: EUR

**LT7826809** u Accesorios para armarios Techo/Fijación mural, Chapa techo aireación 800x1000, 2 piezas entrada - de Rittal
RITTAL Accesorios para armarios Techo/Fijación mural, Chapa techo aireación 800x1000 de 2 piezas con entrada cables para DK-TS Para intercambiar por el techo de serie. Variante 1: Chapa de techo de 72 mm de altura, ranuras de aireación continuas, opcionalmente con perfil de estanqueidad para la entrada de cables. La ejecución de dos piezas con entrada de cables permite un cómodo equipamiento posterior, con la simple retirada de la parte frontal de la chapa. Los cables ya instalados se mantienen mediante una guía lateral en su posición. Material: Chapa de acero Color: RAL 7035 Accesorios: Chapa con ventiladores Código EAN: 4028177345447 Código eCl@ss 4.1: 27188101 Código eCl@ss 5.1: 27180707 Código eCl@ss 6.0: 27180707 Código eCl@ss 7.0: 27182405 Código eCl@ss 8.0: 27182405 Código ETIM 3.0: EC000744 Código ETIM 4.0: EC000744 Código ETIM 5.0: EC000744 Código ETIM 6.0: EC000744
