# Accesorios para armarios Techo/Fijación mural, Chapa techo 600x1000mm - de Rittal

- Propiedad del archivo: CONSTRUNARIO
- Formato: FIEBDC-3/2012
- Programa: Construnario Versión 3.51
- Fecha de los precios: 07/03/2019
- Divisa: EUR

**LT7826605** u Accesorios para armarios Techo/Fijación mural, Chapa techo 600x1000mm - de Rittal
RITTAL Accesorios para armarios Techo/Fijación mural, Chapa techo 600x1000mm para la entrada de cables, de dos piezas para DK-TS Para intercambiar por el techo de serie. Equipada con un ángulo deslizante en la parte posterior. Perfil de estanqueidad de goma para la fijación de mazos de cables. La construcción simétrica del bastidor TS 8 también permite una entrada de cables lateral mediante el giro de la chapa de techo. La ejecución de dos piezas permite un cómodo equipamiento posterior, por ej. para la entrada de cables simplemente debe retirarse la parte frontal de la chapa. Para una aireación activa puede montarse una chapa con ventiladores en la parte frontal del armario (no en combinación con el marco de montaje de 19?), para ello deberá elevarse la chapa de techo como mín. 20 mm mediante piezas distanciadoras. Material: Chapa de acero Color: RAL 7035 Accesorios: -Chapa con ventiladores -Piezas distanciadoras Código EAN: 4028177345355 Código eCl@ss 4.1: 27188101 Código eCl@ss 5.1: 27180707 Código eCl@ss 6.0: 27180707 Código eCl@ss 7.0: 27182405 Código eCl@ss 8.0: 27182405 Código ETIM 3.0: EC000744 Código ETIM 4.0: EC000744 Código ETIM 5.0: EC000744 Código ETIM 6.0: EC000744
