# Accesorios para armarios Techo/Fijación mural, Bridas entrada cables con injertos de hasta 66mm de Ø - de Rittal

- Propiedad del archivo: CONSTRUNARIO
- Formato: FIEBDC-3/2012
- Programa: Construnario Versión 3.51
- Fecha de los precios: 07/03/2019
- Divisa: EUR

**ISV9665780** u Accesorios para armarios Techo/Fijación mural, Bridas entrada cables con injertos de hasta 66mm de Ø - de Rittal
RITTAL Accesorios para armarios Techo/Fijación mural, Bridas entrada cables con injertos de hasta 66mm de Ø Bridas para entrada de cables ·Incluye junta ·Dimensión exterior 250 x 160 mm ·Grado de protección IP 55 Código EAN: 4028177382473 Código eCl@ss 4.1: 27188101 Código eCl@ss 5.1: 27189222 Código eCl@ss 6.0: 27189222 Código eCl@ss 7.0: 27182405 Código eCl@ss 8.0: 27142421 Código ETIM 3.0: EC000744 Código ETIM 4.0: EC000211 Código ETIM 5.0: EC000211 Código ETIM 6.0: EC000211
