# Accesorios para armarios Techo/Fijación mural, Lateral - de Rittal

- Propiedad del archivo: CONSTRUNARIO
- Formato: FIEBDC-3/2012
- Programa: Construnario Versión 3.51
- Fecha de los precios: 07/03/2019
- Divisa: EUR

**TS8801775** u Accesorios para armarios Techo/Fijación mural, Lateral - de Rittal
RITTAL Accesorios para armarios Techo/Fijación mural, Lateral para módulo superpuesto Para el cierre lateral de un módulo superpuesto o de una combinación de módulos ensamblados. Material: Chapa de acero, 1,5 mm Superficie: Pintada, estructurada Color: RAL 7035 Unidad de envase: -2 laterales -8 soportes con compensación de potencial automático Código EAN: 4028177250512 Código eCl@ss 4.1: 27188101 Código eCl@ss 5.1: 27182101 Código eCl@ss 6.0: 27182101 Código eCl@ss 7.0: 27182405 Código eCl@ss 8.0: 27182101 Código ETIM 3.0: EC000744 Código ETIM 4.0: EC002524 Código ETIM 5.0: EC002524 Código ETIM 6.0: EC002524
