# Accesorios para armarios Techo/Fijación mural, Módulo superpuesto 800x600mm - de Rittal

- Propiedad del archivo: CONSTRUNARIO
- Formato: FIEBDC-3/2012
- Programa: Construnario Versión 3.51
- Fecha de los precios: 07/03/2019
- Divisa: EUR

**TS8801745** u Accesorios para armarios Techo/Fijación mural, Módulo superpuesto 800x600mm - de Rittal
RITTAL Accesorios para armarios Techo/Fijación mural, Módulo superpuesto 800x600mm para TS Para la entrada de cables desde arriba o para la distribución de corriente con sistemas de barras colectoras a través de armarios ensamblados. La chapa de techo TS de serie se utiliza para el cierre de la parte superior. Con el módulo montado la altura del armario aumenta en 200 mm. La cubierta para zona de ensamblaje superior no puede montarse. Accesorios de ampliación para la parte superior e inferior, ver gráfico y leyenda. Material: Chapa de acero, 1,5 mm Superficie: Pintada, estructurada Color: RAL 7035 Grado de protección: IP 55 según EN 60 529, cumple NEMA 12 (en combinación con el lateral para el módulo superpuesto) Unidad de envase: -1 módulo superpuesto -2 pantallas (delante y detrás) -8 soportes con compensación de potencial automático -4 pasadores roscados con cáncamos de transporte Código EAN: 4028177250499 Código eCl@ss 4.1: 27188101 Código eCl@ss 5.1: 27182402 Código eCl@ss 6.0: 27182402 Código eCl@ss 7.0: 27182405 Código eCl@ss 8.0: 27182405 Código ETIM 3.0: EC000744 Código ETIM 4.0: EC000744 Código ETIM 5.0: EC000744 Código ETIM 6.0: EC000744
